# Sanierung und Inwertsetzung Aussichtsturm Markwerben
Angebotsaufforderung (GAEB DA XML 3.2, DA83)
Projekt: 25003
Währung: EUR
Auftraggeber: Stadt Weißenfels, Markt 1, 06667 Weißenfels
Ausführungsort: Sanierung und Inwertsetzung Aussichtstur
Erstellt mit: BUILDUP, BUILDUP v30.0.0.0, 20.03.2026

## 006 Los 6 - Baureinigungsarbeiten
Datum: 20.03.2026

### 6 Los 6 - Baureinigungsarbeiten

*Hinweis: Los 6 - Baureinigungsarbeiten*
Vorbemerkungen
Die Stadt Weißenfels beabsichtigt als Bauherr den Aussichtsturm (Bergerturm) in Weißenfels Ortsteil Markwerben zu sanieren Der Turm ist ein denkmalgeschütztes Objekt. Eine denkmalrechtliche Genehmigung zur Sanierung liegt vor.
Der wesentlichsten Maßnahmen der Sanierung sind die Erneuerung der Abdichtung der Aussichtsplattform, die Neuverfugung des Sichtmauerwerkes außen und Montage neuer Geländer auf der Ausssichtsplattform und an Treppen.
Zur Durchführung der Arbeiten sind verschiendene Lleistungen, wie Gerüstarbeiten, Dachabdichtungsrarbeiten und sonstige Bauhilfsdienstleistungen durch andere Firmen erforderlich.

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
Allgemeine Angaben
Die Baustelle Inwertsetzung/Sanierung "Aussichtsturm Bergerturm" hat folgende Anschrift:
Aussichtsturm " Bergerturm"
  über B 176 (Roßbacher Straße)
  Friedrich-Berger-Weg (landwirtschaftlicher Weg)
  06667 Weißenfels/OT Markwerben

Die Baustelle ist  Richtung Freyburg über die B 176 (Roßbacher Straße), ab Ortsausgang Weißenfels ca. 400 m bis links Abzweig in den Friedrich-Berger-Weg (landwirtschaftlicher Weg), erreichbar und ab hier befindet sich in ca. 800 m der Aussichtsturm Bergerturm.
In Abstimmung mit dem Bauherrnvertreter sind die Materialtransporte, die Bauschutt- und Baumateriallagerung festzulegen. Bauteile sind ausreichend zu schützen und nach Abschluss der Maßnahmen zu reinigen. Angrenzende, nicht dem Bauvorhaben betreffende Bereiche sind mit geeigneten Mitteln gegen jegliche Einflüsse aus der Bautätigkeit zu schützen. Die notwendigen Maßnahmen sind in die EP´s mit einzurechnen, soweit nicht gesondert positioniert. Lagermöglichkeiten sind im begrenztem Umfang vorhanden, bedürfen aber in jedem Fall der Absprache mit dem Bauherrnvertreter.
Angrenzende Bereiche sind mit geeigneten Mitteln vor Verschmutzung zu schützen.

Besondere WICHTIGE Hinweise zu den Baureinigungsarbeiten:
Gesamtbauzeit Gebäude  : Mai 2026 - Oktober 2026

Umfang der Arbeiten:  Baureinigungsarbeiten:
-Arbeiten siehe Leistungstext
-Ausführungszeit Baureinigungsarbeiten  : ca. 42.KW.2026 - ca.43.KW.2026

Sonstiges
-Es wird empfohlen, die Baustelle vor Abgabe des Angebotes zu besichtigen, um
 Kenntnis über die Örtlichkeiten und Umstände vor Ort zu erhalten.
-Die Entsorgung des Restmaterials sowie des vohandenen Mülls / Bauschutts hat auf der
 Grundlage des Kreislaufwirtschaftsgesetzes (KrWG) zu erfolgen.
-Sämtliche Unfallverhütungsvorschriften sind einzuhalten.
ACHTUNG:
 Die Baustelle befindet sich im Außenbereich der Stadt Weißenfels mit begrenzten Park- und
 Lagermöglichkeiten sowie unbefestigter Zufahrt mit Tonnagebeschränkung.
 Die Materialanliefung der Baustelle muss ab der B176 mit Kleintransportern bis 7,5 t organisiert
 werden. Dies ist bei der Angebotserstellung dringend zu berücksichtigen.

Allgemeines
Es gelten jeweils die Normen und Regeln in der zum Vertragsschluss gültigen Fassung einschließlich der Änderungen, Berichtigungen und Beiblätter. Soweit in der Leistungsbeschreibung auf Technische Spezifikationen, z.B. nationale Normen, mit denen Europäische Normen umgesetzt werden, europäisch technische Bewertungen, gemeinsame technische Spezifikationen, Internationale Normen, Bezug genommen wird, werden auch ohne den ausdrücklichen Zusatz: „oder gleichwertig“, immer gleichwertige Technische Spezifikationen in Bezug genommen.

Lage und Transportwege
Die Arbeiten sind in folgenden Geschossen auszuführen:
Erdgeschoss und oberste Turmplattform
Höhe Fußboden EG über Gelände: ca. 1,70 m üOKG
Turmhöhe / Höhe oberste Plattform: ca. 12,0 m ab OKG

Gerüste
Gerüste werden bauseits gestellt als Fassadengerüst:
Lastklasse: 3
Breitenklasse: W09
Höhe der obersten Gerüstlage in m: ca. 12,0 m üOKG

Nachbarschaft und Umgebung
Im unmittelbaren Einflussbereich der Arbeiten sind keine Bauwerke vorhanden.
Standort: Außenbereich

#### 6.1 Turmreinigung komplett

**6.1.1 Gesamtes Gebäude, innen, feinreinigen**
Gesamtes Gebäude im Innenbereich (Wendeltreppe und außenliegende Gebäudeteile wie Außentreppen usw.) bis zum Erreichen einer schmutzfreien Oberfläche, inkl. Entfernen von Schutzfolien und Etiketten, unter Berücksichtigung aller Vorschriften des Bundesinnungsverbandes des Gebäudereiniger-Handwerks, feinreinigen.
Abrechnungsgrundlage: m³ Brutto-Rauminhalt
Menge: 160,000 m³

**6.1.2 Außentreppe reinigen**
Außentreppe, Stahlbeton mit Betonstufen, mit einseitigem Stahl-Gurtgeländer aus verzinktem Stahl, wie folgt reinigen:
-  Kehren
-  Verunreinigungen absammeln
Laufbreite: ca. 1,00 m
Höhe: ca. 3,00 m
Anzahl Steigungen: 16 Steigungen, 17/28 cm
Abrechnungsgrundlage: Stück Außentreppe
Menge: 1,000 St
